# Außenwandmauerwerkssanierung Hinterhaus ME 24
Angebotsaufforderung (GAEB DA XML 3.2, DA83)
Projekt: 017485
Währung: EUR
Vergabeart: Freihändige Vergabe
Eröffnung: 28.02.2025 00:00:00
Ende der Zuschlagsfrist: 04.04.2025
Ausführungsbeginn: 17.03.2025
Ausführungsende: 18.04.2025
Auftraggeber: Covivio Wohnbau GmbH, c/o Covivio Immobilien GmbH, Essener Straße 66, 46047 Oberhausen
Erstellt mit: GXML Toolbox V3.3 R20230829, iTWO_64 V24.0.454, 20.02.2025

## A)
A) ALLGEMEINE VERTRAGSBEDINGUNGEN
====================================

A1) ALLGEMEINES

Dem Leistungsverzeichnis liegen die "Zusätzlichen Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für in diesem Leistungsverzeichnis ausgeführte Leistungen gelten, ergänzend zu den jeweiligen Leistungspositionen bei evtl. Widersprüchen in nachfolgend genannter Reihenfolge, folgende Bedingungen:

1. Diese ““Allgemeinen Vertragsbedingungen““ (A)
2. Die sich anschließenden ““Allgemeinen technischen Vertragsbedingungen““ (B)
3. Die sich anschließenden ““Zusätzlichen technischen Vertragsbedingungen““ (C)
4. Die ““Zusätzlichen Vertragsbedingungen für die Ausführung von Bauleistungen Z-VOB/B““
5. Die Baustellenordnung der Covivio Immobilien GmbH in der jeweils gültigen Fassung.

Mit Erhalt der Bestellung erklärt der Auftragnehmer, dass von ihm sämtliche gesetzlichen, behördlichen und berufgenossenschaftlichen Auflagen erfüllt werden, die zur Ausführung der Leistungen erforderlich sind.

Es dürfen nur solche Materialien verwendet werden, über die der Auftragnehmer das uneingeschränkte Eigentumsrecht besitzt und die vollkommen frei von Rechten Dritter sind.

Für die Ausführung der Arbeiten ist Fachpersonal in ausreichender Zahl einzusetzen. Hierbei ist darauf zu achten, dass für die Ausführung sämtlicher Arbeiten unsere Baustellenordnung in der jeweils gültigen Fassung zu beachten ist, die dem ausführenden Fachpersonal in geeigneter Form zur Kenntnis zu geben ist. Der Einsatz von Subunternehmern ist lediglich in schriftlicher Absprache mit dem Auftraggeber erlaubt.

A2) KUNDENDIENST

Die Arbeiten werden in bewohnten Häusern ausgeführt. Der Auftraggeber (AG) erwartet vom AN tatkräftige Unterstützung bei den Bemühungen, berechtigten Mieterwünschen zu entsprechen.

A3) PREISE

Soweit und sobald Überschreitungen absehbar sind, ist hierüber der Abteilung Einkauf des AG ein schriftliches Angebot einzureichen und eine gesonderte Vereinbarung zu treffen.

In die Einheitspreise sind sämtliche Kosten wie Lohn-, Material- und Nebenkosten, hierzu zählen auch erforderliche Hygieneschutzartikel, einzukalkulieren. Hierzu gehören unter anderem:

1. Koordination / Terminabsprache(n) mit dem(den) Mieter(n) / Kundenbetreuer(n) / Bauleiter(n)
2. Fahrt- und Transportkosten
3. Tarifliche Zulagen wie beispielsweise Schmutz-/Staubzulagen, Zulagen für ekelerregende Arbeiten, etc.,
4. Abdecken von Einrichtungsgegenständen zum Schutz vor Beschädigung und Verschmutzung
5. Besenreine Säuberung der Arbeitsbereiche. Hierzu gehört auch die Beseitigung von Verunreinigungen des Treppenhauses und/oder der Hauszuwegungen,
6. Ausbau und Abtransport sowie die ordnungsgemäße Entsorgung, einschließlich Kippgebühren, sämtlichen Bauschutts und schadhafter Teile. Teile, für die sich der AG eine generelle oder einzelfallbezogene Prüfung vorbehalten hat, sind bis zu diesem Zeitpunkt, längstens jedoch für die Dauer von zehn Wochen, vom AN vorzuhalten und dürfen erst danach entsorgt werden.

Erforderliche Zusatzleistungen, die in den nachfolgenden Leistungspositionen nicht enthalten sind, sind als Nachtrag dem zuständigen Bauleiter vor Ausführung zur Genehmigung aufzugeben. Die Preise für derartige Zusatzleistungen sind auf der Kalkulationsbasis des Leistungsverzeichnisses zu kalkulieren. Diese Positionen sind so ausreichend und umfassend zu beschreiben, dass sowohl eine sachlich-fachliche als auch eine kalkulatorische Nachprüfung durch den Auftraggeber gewährleistet ist.

A4) ABRECHNUNG

Maßgebend für die Abrechnung ist das nach Fertigstellung der Arbeiten durch den Auftragnehmer zu erstellende Positionsaufmaß mit der Bestätigung der Bauleitung, dass die Leistungen durchgeführt wurden.
Der Auftraggeber ist  berechtigt, jederzeitein gemeinsames Aufmaß zu verlangen.

A5) NACHHALTIGKEIT

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise oder in irgendeiner Form Dritten entgeltlich oder unentgeltlich zugänglich gemacht werden.

## B)
B) ALLGEMEINE TECHNISCHE VERTRAGSBEDINGUNGEN
================================================
B1) ALLGEMEINES

Für Lieferung; Herstellung und Ausführung gelten neben diesem Leistungsverzeichnis:

1. Die neuesten DIN-Vorschriften, VDE- und VDI-Richtlinien
2. Die Vorschriften der zuständigen Behörden (Bauaufsicht, Gewerbeaufsicht, Brandverhütung, TÜV, Berufsgenossenschaften und Versorgungsbetriebe, etc.)
3. Die Bestimmungen der Gerüstbauordnung
4. Die Festlegungen des jeweiligen Werkstoffherstellers. Die Werkstoffe müssen den geforderten Bedingungen der Leistungsbeschreibung entsprechen.
B2) FACHSPEZIFISCHE SACHKUNDENACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist im Vorfeld mit der Bauleitung abzustimmen.
Baustoffe und Bauteile dürfen nicht in den Treppenhäusern und/oder auf anderen Verkehrsflächen gelagert werden. Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung
z. B. in speziellen Klebern für Fliesen oder anderen Bodenbelägen oder in den zu verwendeten Bauteilen selbst.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

## C)
C) ZUSÄTZLICHE TECHNISCHE VERTRAGSBEDINGUNGEN
=================================================

Bei der Ausführung der nachfolgend beschriebenen Erd-, Abdichtungs-, Putz-, Maler-, Bodenbelags- und Pflasterarbeiten sind insbesondere zu beachten:

- WTA-Merkblatt: Nachträgliches Abdichten erdberührter Bauteile, 4-6-14/D
- WTA-Merkblatt: Sanierputzsysteme, 2-9-20/D
- WTA-Merkblatt: Innendämmung nach WTA, Planungsleitfaden 6-4-16/D
- WTA-Merkblatt: Injektionsverfahren mit zertifizierten Injektionsstoffen gegen kapillaren Feuchtetransport, 4-10-15/D
- WTA-Merkblatt: Beurteilung von Mauerwerk Mauerwerksdiagnostik, 4-5-99/D
- Richtlinie für die Planung und Ausführung von Abdichtungen mit polymermodifizierten Bitumendickbeschichtungen (PMBC) - erdberührte Bauteile - 4. Ausgabe, Stand: Dezember 2018
- Richtlinie für die Planung und Ausführung von Abdichtungen erdberührter Bauteile mit flexiblen Dichtungsschlämmen, 2. Ausgabe, Stand: April 2006
- Handlungsanleitung zur Gefährdungsbeurteilung nach Biostoffverordnung der BG Bau
- Leitfaden zur Vorbeugung, Bewertung und Sanierung von Schimmelpilzwachstum in Innenräumen vom Umweltbundesamt

Außerdem wird auf die folgenden Regelwerke hinweisen:
- Betriebssicherheitsverordnung BetrSichV, mit den zugehörigen technischen Regeln "TRBS"
- Berufsgenossenschaftliche Information: BGI 663
- DIN 18540 Abdichten von Außenfugen im Hochbau mit Fugendichtungsmassen
- DIN V 18550 Putz und Putzsysteme - Ausführung
- DIN 55699 Verarbeitung von Wärmedämm-Verbundsysteme
- DIN 4108 Beiblatt 2 Wärmeschutz und Energieeinsparung in Gebäuden
- DIN 18345 Wärmedämmverbundsyssteme
- DIN 18363 Maler- und Lackierarbeiten
- DIN 4102-1 Brandverhalten von Baustoffen und Bauteilen
- UVV Unfallverhütungsvorschriften
- Landesbauordnung Berlin

Die jeweiligen Hersteller-Verarbeitungsvorschriften sind bereits bei der Materialwahl zu beachten und stets einzuhalten. Gleiches gilt für Verlegerichtlinen.

Für Leistungen, die nach Fertigstellung nicht mehr sicht-, und prüfbar sind, ist von Auftragnehmerseite eine entsprechende Fotodokumentation, den Abrechnungsunterlagen beizufügen.

Die bautechtechnischen und bauaufischtlichen Nachweise, Übereinstimmungserklärungen sowie Fachunternehmerbescheinigungen sind dem AG spätestens mit der Schlussrechnung zu übergeben.

Artenschutz an Gebäuden

Vor und während der Durchführung von Gerüst-, Fassaden- oder Dacharbeiten ist durch den AN zu überprüfen, ob durch die beabsichtigten und beauftragten Maßnahmen evtl. gebäudebewohnende Tierarten wie z.B. Mauersegler, Fledermäuse, Schwalben u.A. gestört oder vertrieben werden. Die Vorschrift des § 44 Bundesnaturschutzgesetz ist zu beachten. Bei drohenden Verstößen gegen diese Vorschrift ist zwingend die weitere Vorgehensweise mit der Bauleitung des AG bzw. gemeinsam mit dem Amt für Umwelt und Grün abzustimmen. Soweit die Umsetzung der Maßnahmen bereits begonnen hat und die drohende Beeinträchtigung nicht vor Beginn der Maßnahmen erkennbar war, sind die Arbeiten umgehend bei Erkennen eines drohenden Verstoßes gegen § 44 BNatSG in dem entsprechenden Bereich vorübergehend bis zur abschließenden Klärung der weiteren Vorgehensweise auszusetzen.

Hinweise für die Kalkulation

Sofern in der Leistungsbeschreibung nicht separat beschrieben, sind in die Einheitspreise der aufgeführten Leistungen einzukalkulieren:

- Reinigen der Baustelle und Zugangswege sowie des Außengeländes jeweils zum Wochenende und vor
  Feiertagen sowie nach Beendigung der Vertragsarbeiten.
- Notwendige Schutzmaßnahmen an Dächern, Rinnen, Fallrohren, Blechen, Fugenbändern, Fußböden, Geländern, Stahlzargen, Fenstern, Türen, Beschlägen und sonstigen Bauteilen vor Verunreinigungen und Beschädigungen durch die Putzarbeiten, einschl. der erforderlichen Stoffe oder Schutzanstriche für Verblendungen, Gesimse, Sohlbänke, eloxierte Teile u.ä. sowie die spätere Beseitigung.
- Das Wiederherstellen infolge Beschädigungen an Grünanlagen (durch Anlieferung, Lagerflächen etc.).
- Zuschnitte und Anpassarbeiten an den Dämmplatten (Ausschnitte, Aussparungen, Schrägen, etc.).
- Das Herstellen von bis zu 0,50 m² grossen mobilen Musterflächen nach Vorauswahl vorliegender Farbvorschläge.

Sonstiges

Alle Leistungen umfassen auch die Lieferung der dazugehörigen Stoffe und Bauteile einschl. Abladen und Lagern auf der Baustelle, sofern in der Leistungsbeschreibung nichts anders beschrieben. Die Anlieferung sämtlicher zur Ausführung kommender Stoffe muss in der Originalverpakung erfolgen.
Es sind die Verarbeitungsvorschriften der Baustoffhersteller zu beachten. Bei Systemaufbauten dürfen nur die Stoffe eines Herstellers verwendet werden

Wiederaufbereitete (Recycling-) Stoffe sind von der Verwendung ausdrücklich ausgeschlossen.

Flächen mit Abläufen, insbesondere Kellerausgangstreppen sind ständig von anfallendem Schutt vollständig freizuhalten, so das anfallendes Tagwasser sicher abfließen kann.

Ebenso sind die Regenstandrohre dauerhaft abzudecken, so das es zu keiner Verstopfung der Grundleitung
kommen kann.

## 01 Erd-/Abdichtungs-/Putz-/Maler-/Bodenbelags-/Pflasterarbeiten
Datum: 20.02.2025

### Bereich 1 AUSSENBEREICH

*Hinweis*
Zur Ausführung im Außenbereich kommt eine reaktiv- und schnellabbindende Dickbeschichtung für die Beanspruchungs-gruppen "Bodenfeuchte und nichtstauendes Sickerwasser" nach DIN 18195-4, Dezember 2011.

Ansicht abzudichtender Wandbereich außen:

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
#### Abschnitt 1.2 Schutzmaßnahmen

**1.2.10 Schutzmaßnahme Treppenhaus**
*** Pauschalposition
Abdeckung der Treppenhausboden- und Laufflächen im Durchgangsbereich sowie im
betroffenen Umfeld mittels auslegen entsprechender
Schutzfolie.
Empfindliche Gegenstände sind gegebenenfalls
abzukleben. Laufflächen sind miteinzubeziehen.
Schutzfolie liefern und nach Fertigstellung der
Arbeiten wieder aufnehmen, abtransportieren
und fachgerecht entsorgen.
Menge: 1,000 psch

#### Abschnitt 1.3 Rückbauarbeiten

**1.3.10 Betonpflaster aufnehmen und zwischenlagern**
Vorhandenen Außenbelag bestehend aus Betonkleinsteinpflaster,
Abmessungen ca. 8/17/8 cm, in einer
Breite von ca. 1,20 bis 1,50 m ab Außenwand bzw.nach Erfordernis für die Durchführung der Unterbodenabdichtungsarbeiten
aufnehmen und auf dem Baufeld sauber aufsetzen und
zum Wiedereinbau zwischenlagern.

Foto aufzunehmender Pflasterbelag:

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
Der Wiedereinbau wird in separater Position vergütet.
Menge: 30,000 m²

**1.3.20 De- und Wiedermontage Standrohr und Herstellung Regenwasserableitungsprovisorium**
De- und Wiedermontage der vorhandenen Regenstandrohre aus verzinktem Stahl DN 100, Länge ca. 1000 mm sowie Herstellen einer provisorischen Dachentwässerung.

Zur Ableitung des über die Fallrohre ankommenden
Regenwassers sind die Fallrohre mit
Kunststoffrohren/-bögen entsprechend umzulegen. Anzunehmende Rohrlänge ca. 10 m.
Die Entwässerung erfolgt für die Dauer der
Arbeiten auf die freie Grundstücksfläche.

Anzahl der Fallrohre: 2 Stück

Beispielfoto Fallrohrprovisorium:

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
Die Abrechnung erfolgt je Stück.
Menge: 2,000 St

**1.3.30 De- und Wiedermontage Trockensteigleitung**
Demontage und nach Fertigstellung der Arbeiten Wiedereinbau der im Bereich der herzustellenden Außenabdichtung vorhandenen Trockensteigleitung mit Schlauchanschlussstutzen.

Foto abzubauende Trockensteigleitung:

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:

Die Abrechnung erfolgt je Stück
Menge: 1,000 St

**1.3.40 Altputz einschneiden und abschlagen**
Bestandsputz oberhalb der Schadenzone sauber einschneiden und vorhandene, minderfeste
Mörtelschichten und
Zementleim, Farbanstriche und
mürber Putz im Sockelbereich bis ca. 30 cm unter
GOK durch
geeignetes Verfahren bis
zum tragfähigen
Untergrund entfernen und
abbrechen, anfallenden
Schutt aufnehmen, in
Container oder Fahrzeug
verladen, transportieren
und einschl. Transport- und
Entsorgungskosten fachgerecht entsorgen.
Menge: 40,000 m²

**1.3.50 Mürbe Mauerwerksfugen ausräumen**
Mürben Fugenmörtel bis in eine Tiefe von
mindestens 2 cm
ausräumen, anfallenden Schutt aufnehmen,
laden und inkl. evtl. anfallender
Entsorgungskosten
fachgerecht entsorgen.
Menge: 40,000 m²

**1.3.60 Untergrund mechanisch reinigen**
Freigelegte Fundament- und Gebäudeaußenwände
mit geeignetem Gerät von
teerhaltigen Altabdichtungen/ -anstrichen
mechanisch, z. B. durch Abkehren mit
Stahlbesen und/oder schleifen reinigen.
Anfallenden Schutt aufnehmen,
laden und inkl. evtl. anfallender
Entsorgungskosten fachgerecht
entsorgen.
Menge: 40,000 m²

#### Abschnitt 1.4 Erdarbeiten

*Hinweis*
Der Erdaushub zur Freilegung der Fundamentwände wird mit senkrechten Wänden, also ohne Arbeitsraum auch dann abgerechnet, wenn die Arbeitsräume nicht verbaut werden. Das Aufmaß der ausgehobenen Bodenmassen erfolgt im gewachs- enen Zustand. Der Abrechnung sind entsprechende Zeich- nungen beizufügen, aus denen die Rechenansätze ersichtlich sind.

**1.4.10 Erdaushub Fundament-/Unterbodenbereich**
Boden entlang der hofseitigen, südwestlichen Gebäudeaußenwand profilgerecht lösen und seitlich
zum späteren
Wiedereinbau getrennt nach Deck- und
Bodenschichten lagern.
Die Ausschachtungen entlang der Fundament- und
Außenwände bedürfen besonderer Vorsicht.
Grabenbreite von Außenkante
Mauerwerk = ca. 60 - 70 cm.
Aushubtiefe bis Fundamentunterkante bis
ca. 1,0 m unter GOK.
Boden nach DIN 18300 der Klassen 3-5.
Überschüssige Erdmassen müssen
abgefahren und entsprechend entsorgt werden.
Der Abtransport und die Entsorgung
wird separat vergütet.
Menge: 15,000 m³

**1.4.20 Zulage Handschachtung**
Zulage zu vorbeschriebenem Erdaushub für die
Durchführung ohne Maschinen als Handschachtung, in den
Bereichen die auf Grund beengter
Situation nicht durch
entsprechendes Aushubgerät erreicht
werden können.
Handschachtungen sind vor Beginn mit der Bauleitung abzustimmen.
Menge: 4,000 m³

**1.4.30 Abtransport und Entsorgung Erdmassen**
*** Bedarfsposition ohne GB
Abtransportieren der überflüssigen
Erdmassen aus den
vorgenannten Positionen, welche nicht für den Wiedereinbau
benötigt oder verwendet werden können.
In diese Position ist die ordnungsgemäße
Entsorgung ebenfalls
einzurechnen. Der Nachweis ist zu führen.
Die Abrechnung erfolgt auf Tonnen.
Die entsprechenden
Wiegescheine sind der Rechnung beizufügen.
Menge: 1,000 m³

**1.4.40 Aushubmaterial verfüllen und verdichten**
Erdaushub nach Fertigstellung der Abdichtungsarbeiten wieder fachgerecht, lagenweise einbauen und maschinell
verdichten.
Die Abrechnung erfolgt im eingebauten und
verdichteten Zustand.
Menge: 15,000 m³

**1.4.50 Standfestes Material 0/56mm**
*** Bedarfsposition ohne GB
Abraumschotter oder Grubenkies,
Körnung 0/56 mm, als
standfestes Material anstelle des nicht zum
Einbau in die
Fundamentgräben geeigneten Materials
liefern, einbauen und
ordnungsgemäß
maschinell lageweise verdichten.
Die Abrechnung erfolgt im eingebauten und verdichteten
Zustand.
Menge: 1,000 m³

#### Abschnitt 1.5 Horizontalabdichtung

**1.5.10 Injektionsbohrungen Wandaußenseite**
Bohrlöcher einreihig, ca. 20 cm oberhalb der Oberkante Erdreich von der Gebäudeaußenseite, in
einem Abstand von 10 bis 12,5 cm,
ca. 30° geneigt, bohren. Durchmesser
der Bohrlöcher in Abhängigkeit des gewählten Packerdurchmessers.
Die Bohrung ist ca. 5 cm kürzer als
die Mauerwerksdicke.
Der Ansatzpunkt der Bohrung wird so festgelegt, dass mindestens eine Lagerfuge erfasst wird.
Vor dem Einbringen der chemischen
Horizontalsperre werden die Bohrungen mit ölfreier Druckluft ausgeblasen und die Packer eingesetzt.
Bohrlochabstand: 10-12,5 cm
Mauerwerksdicke: 40-45 cm
Menge: 15,000 m

**1.5.20 Hohlstellen verfüllen**
*** Bedarfsposition mit GB
Größere Hohlstellen und Risse im Bereich der Injektionszone mit systemneigenem, baustoffverträglichen Bohrlochverfüllmörtel
fachgerecht verfüllen.

Die Bohrlöcher nach Aushärtung des Materials
nachbohren oder 5 cm höher neu anlegen.

Verbrauch ca. 1,7 kg/dm³
Menge: 2,000 m²

**1.5.30 Horizontalsperre, Injektion**
Horizontalsperre gegen aufsteigende Feuchtigkeit im Mauerwerk durch Einbringen einer hydrophobierenden, mit Wasser verdünnbaren,
chemischen Horizontalsperre im
Niederdruckverfahren (Druck < 10 bar).
Die Arbeiten sind zu protokollieren.

Nach Abschluss der Arbeiten
sind die Bohrlöcher mit
systemeigener Bohrlochsuspension
hohlraumfrei nach Herstelleranleitung zu füllen.

Verbrauch Konzentrat, je nach Saugfähigkeit und Wanddicke
ca. 0,8 bis 5,0 l/m Mauerwerk.
Verbrauch Bohrlochsuspension ca. 1,7 kg/dm³
Angeb. Fabr.: '..........................................................'
Menge: 15,000 m

#### Abschnitt 1.6 Außenabdichtung

**1.6.10 Hohlkehle**
*** Bedarfsposition mit GB
Hohlkehle mit schwindkompensiertem,
wasserundurchlässigem
Egalisier- und Hohlkehlenmörtel zwischen
Fundament und
aufgehender Außenwand sowie Kanten oder
Durchdringungen herstellen.
Die Verarbeitungsrichtlinien der Lieferfirma sind zu beachten.

Beispielfabrikat:
weber.tec 933

Angeb. Fabr.: '..........................................................'
Menge: 26,000 m

**1.6.20 Untergrundvorbereitung Fensteranschlussprofile**
*** Bedarfsposition ohne GB
Tür-/Fensteranschlussprofile, an denen die Sockelabdichtung angearbeitet wird, von Schmutz,
Fett und sonstigen haftungsmindernden Bestandteilen befreien.
Vorhandene Kunststoffprofile der bodentiefen Fenster gemäß Herstellerangaben anrauen
und entsprechend
systemgemäß reinigen und für
die Abdichtung vorbereiten.
Menge: 4,000 m

**1.6.30 Mineralische Dichtungsschlämme**
Mineralische Dichtschlämme als
Vordichtung und erste Abdichtungslage in einer
Mindestschichtstärke gemäß
Herstellerrichtlinien fachgerecht
aufbringen.
Die Verarbeitungsrichtlinien der Lieferfirma sind
zu beachten.

Beispielfabrikat:
weber.tec 931 S

Angeb. Fabr.: '..........................................................'
Menge: 40,000 m²

**1.6.40 Flächenabdichtung Dickbeschichtung**
Flächenabdichtung mit einer Dickbeschichtung als zweikomponentige, kunststoffvergütete,
reaktivabbindende,
lösemittel-, PCB- und PCP-freie Abdichtungsmasse.
Abdichtung in zwei
Arbeitsgängen in einer
Mindestschichtstärke gemäß Herstellerrichtlinien
aufbringen.
Die Verarbeitungshinweise der Lieferfirma sind zu beachten!

Beispielfabrikat:
weber.tec Superflex D 24,

Angeb. Fabr.: '..........................................................'
Menge: 40,000 m²

**1.6.50 Abdichtung Tür-/Fensteranschluss**
*** Bedarfsposition ohne GB
Abdichtung der Tür-/Fensteranschlüsse im Material gemäß Vorposition, in mindestens
zwei Arbeitsgängen voll deckend im Schlämm-Spachtelverfahren gemäß
Herstellerangaben aufbringen.

Im ersten Arbeitsgang ist im Übergangsbereich zu den Tür-/Fensterprofilen eine
beidseitig vlieskaschierte Dichtfolie
gemäß Herstellervorgabe vollflächig
einzuarbeiten und in
diese Position mit einzukalkulieren.
Menge: 4,000 m

**1.6.60 Schutz- und Dränschicht Noppenbahn zweilagig**
Schutz- und Dränschicht nach Durchtrocknung der
Flächenabdichtung als zweiteilige Kunststoff-Noppenbahn mit
aufkaschiertem Geotextil
liefern und fachgerecht gemäß
Herstellerangaben einbauen.

Das Filtervlies ist im
Überlappungsbereich doppelt zu legen. Das Vlies muss zum
Erdreich ausgerichtet sein.

Beispielfabrikat:
Delta-Terraxx

Angeb. Fabr.: '..........................................................'
Menge: 30,000 m²

**1.6.70 Schutzschicht Perimeterdämmung 40mm**
*** Bedarfsposition ohne GB
Vorbereitete extrudierte Polystyrol-Schutzplatten,
Dicke 40 mm, auf
Gebäudeaußenwand/Fundament, nach vollständiger Durchtrocknung der
Flächenabdichtung vollflächig gemäß Herstellerangaben verkleben. Stoßfugen nach
Ansetzen der Platten zusätzlich abspachteln.
Beispielfabrikat:
weber.tec Superflex D 24 als Kleber

Angeb. Fabr.: '..........................................................'
Menge: 30,000 m²

#### Abschnitt 1.7 Außenputz

**1.7.10 Schadhaftes Mauerwerk artgleich ausbessern**
*** Bedarfsposition ohne GB
Lose Mauerwerksteile herausnehmen, säubern und mit artgleichen Vollziegeln und Mörtel fachgerecht
ausmauern.
Anfallenden Schutt aufnehmen, in
Container oder Fahrzeug
verladen, transportieren
und einschl. Transport- und Entsorgungskosten
fachgerecht entsorgen.
Menge: 1,000 m²

**1.7.20 Fehlstellenausbesserung**
Fehlstellen, Ausbruchstellen vom Mauerwerk oder offene,
klaffende Fugen mit schwindkompensiertem,
schnellabbindendem Dichtungsmörtel
fachgerecht gemäß
Herstellerangaben verfüllen.
Andere Unebenheiten mit einer
wenigstens 10 mm dicken Lage egalisieren.
Bei mehr als 25 mm erforderlicher Dicke oder anderen ungünstigen Umständen
mehrlagig arbeiten. Oberfläche aufrauen.
Standzeiten beachten: 1 Tag je 1 mm Putzstärke.

Beispielfabrikat:
weber.tec 933

Angeb. Fabr.: '..........................................................'
Menge: 15,000 m²

**1.7.30 Haftvorspritzmörtel**
Als Haftvermittler Spritzbewurf netzförmig mit
ca. 70% Deckung
auf die freigelegten und vorbereiteten Außen-/Fundamentwände
auftragen.

Beispielfabrikat:
Tubag VSP Trass-Vorspritzmörtel

Angeb. Fabr.: '..........................................................'
Menge: 40,000 m²

**1.7.40 Ausgleichs- und Sockelputz**
Trasszement-Ausgleichsputz im Bereich der
erdberührten
Bauteile zur Verbesserung der Vertikalabdichtung
fachgerecht
gemäß Herstellerangaben auftragen, nach
Möglichkeit eben und
fluchtgerecht verzogen, nach dem Ansteifen
nachgeschabt.
Den Putzmörtel mit der
Putzmaschine oder im Hochdruck-/Trockenspritzverfahren
fachgerecht aufbringen.

Putzstärke ca. 20 - 40 mm
Standzeiten beachten: 1 Tag je 1 mm Putzstärke.

Beispielfabrikat:
Tubag Trass-Zementputz

Angeb. Fabr.: '..........................................................'
Menge: 40,000 m²

**1.7.50 Eckschutzprofile**
Eckschutzschienen für Gebäudeaußenkanten, Türbereiche, etc. als Kantenschutz liefern
und fachgerecht nach
Herstellerangaben mit
Klebemörtel ansetzen und einputzen.

Angeb. Fabr.: '..........................................................'
Menge: 11,000 m

**1.7.60 Putzabschlussprofil**
Putzabschlussprofil liefern und einschließlich
Zuschnitt- und
Anpassarbeiten sowie
Befestigungsmittel, fachgerecht lot- und
fluchtrecht gemäß
Herstellerangaben einbauen.

Angeb. Fabr.: '..........................................................'
Menge: 26,000 m

#### Abschnitt 1.8 Außenanstrich

**1.8.10 Grund-, Zwischen- und Schlussanstrich mit Silikatfarbe**
Grund-, Zwischen- und Schlussbeschichtung des fertig abgedichteten Sockelbereichs mit
hochdiffusionsoffener
Silikatfarbe.
Anstriche mit Bürste und Roller gleichmäßig auf die Putzflächen, volldeckend
fachgerecht
gemäß Hersteller-Verarbeitungsvorschrift auftragen.

Farbton Preisgruppe I.

Angeb. Fabr.: '..........................................................'
Menge: 80,000 m²

**1.8.20 Zulage Farbton Preisgruppe II**
Zulage zu vorbeschriebenem Anstrich für das abtönen im Farbton der Preisgruppe II.
Menge: 80,000 m²

**1.8.30 Zulage Farbton Preisgruppe III**
*** Bedarfsposition ohne GB
Zulage zu vorbeschriebenem Anstrich für das abtönen im Farbton der Preisgruppe III.
Menge: 80,000 m²

**1.8.40 Abdichtungsanstrich**
Zweimaliger Feuchteschutzanstrich, abgestimmt auf das beschriebene Anstrichsystem,
liefern und im
Unterbodeneinbindungsbereich bis
ca. 50 mm
über Geländeoberkante
fachgerecht aufbringen.

Angeb. Fabr.: '..........................................................'
Menge: 40,000 m²

#### Abschnitt 1.9 Pflasterbelag

**1.9.10 Wiedereinbau Pflasterbelag**
Zuvor ausgebaute und zwischengelagerte
Pflaster aufnehmen
und wieder einbauen. Die
Leistung umfasst den Einbau des
Pflasters im Bettungsmaterial 0/5 mm nach DIN 18318,
Betonpflaster inkl. Bettung
auf der Tragschicht planeben
verlegen und in die Bestandsfläche einpassen, einschließlich
erforderlichem Pflasterzuschnitt.
Der Zuschnitt wird nicht
gesondert abgerechnet und ist in den Einheitspreis
einzurechnen.
Die Pflasterflächen sind nach dem Verlegen
abzurütteln und
mehrfach abzusanden. Die Leistung versteht sich einschließlich
dem An- und Einarbeiten des Pflasters an den Bestand im
entsprechenden Verlegemuster und aller sonstigen
erforderlichen Nebenarbeiten.
Menge: 30,000 m²

**1.9.20 Randeinfassung Tiefbord 8/20/100cm**
*** Bedarfsposition ohne GB
Randeinfassung Spritzschutzstreifen aus Tiefbordsteinen höhen- und fluchtgerecht in Beton C 12/15 versetzen (Unterbeton 0,20 m stark),
einschließlich aller Materiallieferungen,
Zuschnitt- und
Nebenarbeiten. Das Herstellen dauerelastischer
Dehnungsfugen im Abstand von maximal 10 m ist in diese
Position mit einzurechnen.

Abmessung: 8/20/100 cm
Material: betonglattt, Farbe grau
Menge: 10,000 m

**1.9.30 Rundkies 16/32mm**
*** Bedarfsposition ohne GB
Rundkies 16/32 mm liefern und im Sockel-/ Spritzschutzbereich fachgerecht einbauen.

Breite Kiesstreifen ca. 40 cm.
Menge: 4,000 m²

### Bereich 2 INNENBEREICH

*Hinweis*
Zur Ausführung im Innenbereich kommt eine reaktiv- und schnellabbindende Dickbeschichtung auf mineralischer Basis. Eine nachträgliche Innenabdichtung kann eine nicht vorhandene oder nicht funktionsfähige, außenliegende Abdichtung nicht ersetzen, sondern kommt nur dort zum Einsatz, wo aufgrund baulicher Gegebenheiten ein Freilegen der erdberührten Flächen nachträglich nicht möglich ist.

#### Abschnitt 2.1 Schutzmaßnahmen

**2.1.10 Abdeck- und Abklebearbeiten**
*** Pauschalposition
Innerhalb der Einheit vorhandene Fenster, Türen und Rahmenflächen oder sonstige
bauseits montierten Bauteile, die
nach Fertigstellung sichtbar bleiben, durch geeignete Maßnahmen wie
Abdecken mit geeigneter Folie,
Abkleben mit Klebeband oder andere
erforderliche Maßnahmen
gegen Beschädigungen,
Feuchtigkeit und
Verunreinigungen schützen.
Final montierte
Fensterbretter und Verblechungen müssen
mit einer Filz- oder
Gummiunterlage zusätzlich geschützt werden.
Alle auftretenden Beschädigungen und
Verunreinigungen an nicht geschützten Teilen werden auf Kosten des Bieters beseitigt.

Das Merkblatt des Bundesverbands
Ausbau und
Fassade "Abklebe- und
Abdeckarbeiten für Maler- und Stuckateurarbeiten" ist zu beachten.
Menge: 1,000 psch

#### Abschnitt 2.2 Rückbauarbeiten

**2.2.10 De- und Wiedermontage Flachheizkörper mit Aufputzleitungen 2600x500x120mm**
Vorhandener Flachheizkörper einschließlich Vor- und Rücklaufrohrleitungen im
Wandbereich, Länge ca. 3000 mm,
abstellen, abklemmen, demontieren und Anschlüsse mit entsprechenden Kappen sichern.
Heizkörper innerhalb der Einheit
lagern und nach Fertigstellung der Arbeiten
wieder montieren, installieren, anschließen,
befüllen und entlüften.

Foto zu demontierender Heizkörper und
Aufputzleitungen:

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
Heizkörperabmessungen ca. 2600 x 500 x 120 m.
Menge: 1,000 Stk

**2.2.20 De- und Wiedermontage Flachheizkörper mit Aufputzleitungen 1300x900x120mm**
Position wie vor beschrieben, jedoch Aufputzleitungslänge
ca. 2500 mm und Heizkörper mit
Abmessungen ca. 1300 x 900 x 120 mm.

Foto zu demontierender Heizkörper
und Aufputzleitungen:

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Menge: 1,000 Stk

**2.2.30 De- und Wiedermontage Flachheizkörper mit Aufputzleitungen 600x500x120mm**
Position wie vor beschrieben, jedoch Heizkörper mit Abmessungen ca. 600 x 500 x 120 mm.

Foto zu demontierender Heizkörper und
Aufputzleitungen:

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Menge: 1,000 Stk

**2.2.40 Demontage und Entsorgung Steckdosen und Schalter**
Vorhandene Steckdosen, Schalter, etc. innerhalb des abzudichtenden Innenwandbereichs
demontieren, in Container oder Fahrzeug laden
und einschließlich
Transport- und Entsorgungskosten
fachgerecht entsorgen.
Menge: 18,000 Stk

**2.2.50 Rückbau und Entsorgung Sockelleisten**
Vorhandene Fußleisten bestehend aus Holzwerkstoff, befestigt mit Nägeln,
demontieren, in Container oder Fahrzeug laden
und einschließlich
Transport- und Entsorgungskosten
fachgerecht entsorgen.
Menge: 30,000 m

**2.2.60 Rückbau und Entsorgung Altbelag**
Vorhandenen, schwimmend verlegten Bodenbelag bestehend aus PVC-Planken, einschließlich Trittschallunterlage, im Bereich der gesamten Einheit aufnehmen,
in Container oder Fahrzeug
laden, transportieren
und einschließlich
Transport- und Entsorgungskosten
fachgerecht entsorgen.
Menge: 50,000 m²

**2.2.70 Zulage Rückbau bei verklebtem Altbelag**
*** Bedarfsposition mit GB
Zulage zu vorbeschriebenem Altbelagrückbau für den Mehraufwand bei Verklebung des Bestandsbelags.
Menge: 50,000 m²

**2.2.80 Teilöffnung und Wiederverschluss Installationsvorwand Badezimmer**
Einschneiden, rückbauen und wieder schließen des Sockelbereichs der Installationsständervorwand im Badezimmer.

Installationsvorwand als Ständerwand, doppelt
beplankt, inkl.
Sockelfliesen, Fliesenbelag und Akkustikdämmung, in der Fuge
einschneiden und
auf ca. 50 cm Höhe (entsprechend Fuge) rückbauen,
Schutt aufnehmen, in Container oder Fahrzeug
laden, transportieren und einschließlich
Transport- und Entsorgungskosten
fachgerecht entsorgen.

Wiederverschließen mit artgleicher Unterkonstruktion
aus verzinkten
Stahlblechprofilen als Einfachständerwerk.
Zwischenraum mit Mineralwolle ausdämmen.
Seitliche Anschlüsse mit (GKB)
Plattendicke 12,5 mm für
Feuchträume DIN18180,
Platten stumpf stoßen, fachgerecht befestigen
und Bereich belegfertig final spachteln.

Befestigung mit Schnellbauschrauben,
sichtbare Teile
der Befestigungsmittel anstrichfertig spachteln.
Menge: 8,000 m

**2.2.90 Estrich im Wandanschlussbereich einschneiden und abbrechen**
Vorhandenen Zementestrich, Dicke ca. 40-60 mm
im Wandanschlussbereich einschneiden
und einschließlich
Trittschalldämmung, Folie, etc., auf
einer
Breite von ca. 300 mm, zur Herstellung der Fußpunktabdichtung abbrechen.
Bereich anschließend säubern, anfallenden Schutt
aufnehmen, auf
geeignetes Fahrzeug
AN laden, transportieren und einschließlich Transport- und
Entsorgungskosten
fachgerecht entsorgen.
Menge: 20,000 m

**2.2.100 Herstellung Nut am Wand-/Bodenanschluss 4x4cm**
Herstellen einer Nut im Bereich Wand- / Sohlenanschluss,
Abmessungen ca. 4 x 4 cm, einschließlich
dem vorlegen einer Haftbrücke aus
schwindkompensiertem,
wasserundurchlässigem Egalisier- und
Hohlkehlenspachtel in
schlämmfähiger Konsistenz,
gemäß Angaben des Systemherstellers.

Der anfallende Schutt ist
aufzunehmen, auf geeignetes
Fahrzeug oder Container zu
laden und einschließlich Transport- und
Entsorgungskosten fachgerecht zu entsorgen.
Menge: 20,000 m

#### Abschnitt 2.3 Untergrundvorbereitung

**2.3.10 Abbruch und Entsorgung Altputz Wandabdichtungsbereich**
Untergrund durch Entfernen der vorhandenen Raufasertapete und des alten Putzes sowie
Freilegen des Mauerwerkes, mindestens ca. 60 cm ab OK Bestandsbelag bzw. bis UK Bestandsfensterbank für die nachfolgend beschriebene Innenabdichtung
vorbereiten.
Mauerwerk von Verschmutzungen,
verbundmindernden Altanstrichen
und absandenden oder mürben Feinmörtelschichten
reinigen.
Anfallenden Schutt
aufnehmen, auf
geeignetes Fahrzeug AN
laden, transportieren und einschließlich
Transport- und
Entsorgungskosten fachgerecht entsorgen.

Gesamtstärke Altputz ca. 25-30 mm.

Es muss ein für die Folgearbeiten ausreichend
tragfähiger Untergrund vorhanden sein.
Menge: 15,000 m²

**2.3.20 Abtrag und Entsorgung Bestandstapete**
Entfernen der vorhandenen Raufasertapete im Innenwandbereich mit tragfähigem Oberputz.
Abgetragenes Material
aufnehmen, auf
geeignetes Fahrzeug AN
laden, transportieren und einschließlich
Transport- und
Entsorgungskosten fachgerecht entsorgen.
Menge: 150,000 m²

**2.3.30 Mürbe Mauerwerksfugen ausräumen**
Mürben Fugenmörtel bis in eine Tiefe von
mindestens ca. 2 cm
ausräumen, anfallenden Schutt aufnehmen,
laden, transportieren und inkl. Transport- und Entsorgungskosten
fachgerecht entsorgen.
Menge: 15,000 m²

**2.3.40 Trockenreinigung Wand- und Deckenflächen**
Reinigung sämtlicher Wand- und Deckenflächen und Entfernung von.
Zementleim, Staub, Mörtelrestn und
Graten, mechanisch mittels schleifen,
strahlen oder
fräsen.
Es ist ein staubfreier und
tragfähiger Untergrund herzustellen.

Anfallenden Schutt aufnehmen, auf
geeignetes Fahrzeug oder Container
laden und einschließlich Transport- und
Entsorgungskosten fachgerecht entsorgen.
Menge: 150,000 m²

**2.3.50 Planspachtelung und Fehlstellenausgleich Wanduntergrund**
Auf die Innenwandoberflächen gemäß DIN 18202 eine systemeigene
Spachtelmasse, als flächigen Untergrundausgleich
liefern,
fachgerecht  aufbringen und
Unebenheiten bis zum Erreichen einer anstrichfertigen Oberfläche ausgleichen.

Dicke ca. 5-10 mm

Angeb. Fabr.: '...........................................................'
Menge: 90,000 m²

**2.3.60 Planspachtelung und Fehlstellenausgleich Laibungs- und Sturzflächen**
Ausgleichsspachtelung wie vor beschrieben, jedoch im Bereich der Stürze, und
Laibungen.

Laibungstiefe ca. 300 mm
Menge: 12,000 m

#### Abschnitt 2.4 Horizontalabdichtung

*Hinweis*
Zur Ausführung kommt eine WTA-zertifizierte, hydropho- bierende, lösemittelfreie Horizontalsperre in Cremeform auf Silanbasis, für Durchfeuchtungsgrade bis maximal 95%.

**2.4.10 Injektionsbohrungen Wandinnenseite**
Bohrlöcher einreihig, im Wandbereich, in einem Abstand
von ca. 8 bis 12 cm bohren.
Bohrlochdurchmesser ca. 16 mm. Die Bohrung ist
ca. 5 cm kürzer als die
Mauerwerksdicke herzustellen.
Der Ansatzpunkt der Bohrung wird so
festgelegt, dass mindestens eine
Lagerfuge erfasst wird.
Vorzugsweise horizontal in die
Lagerfuge bohren. Vor
dem Einbringen der
Horizontalsperre werden die
Bohrungen mit ölfreier Druckluft ausgeblasen.

Außenwanddicke ca. 40-45 cm.
Menge: 20,000 m

**2.4.20 Bohrkanal mit Silancreme befüllen (Kiesol C+)**
Horizontalsperre gegen "aufsteigende Feuchtigkeit" im
Mauerwerk durch Einbringen einer lösemittelfreien Injektionscreme auf
Silanbasis aus der Kartusche
herstellen.

Bohrkanal im drucklosen Injektionsverfahren
mit einer lösemittelfreien, hydrophobierenden,
schnell wirkenden und WTA-zertifizierten
Injektionscreme auf Silan-Basis befüllen.

Bohrkanal mittels geeignetem Injektionsgerät
einmalig mit der Injektionscreme befüllen.
Die letzten 2 cm des Bohrkanals nicht mit Creme füllen.

Produkteigenschaften:
Inverse Formulierung für schnellere Wirkung
Sehr gut penetrierend
Hydrophobierend
Hohe Ergiebigkeit

Produktkenndaten:
Dichte (20 °C) ca. 0,95 g/cm
Flammpunkt > 100 °C
Aussehen / Farbton Milchig, weiß
Konsistenz Cremeförmig

Verbrauch:
Abhängig von Bohrlochdurchmesser und Mauerwerksdicke,
vgl. Angaben im Technischen Merkblatt.
ca. 0,35 l/m bei 36 cm Wanddicke

Angeb. Fabr.: '..........................................................'
Menge: 20,000 m

**2.4.30 Bohrkanal oberflächig schließen**
Bohrkanal nach der Befüllung oberflächig mit einem wasserdichtem, spannungsarmen und
rissfrei erhärtenden,
mineralischem Zementquellmörtel oberflächenbündig verschließen.

Produkteigenschaften:
Spannungsarm und rissfrei erhärtend
Sehr gute Haftung zum Untergrund
Schichtdicke einlagig bis 50 mm
Hoher Sulfatwiderstand und niedrig wirksamer Alkaligehalt (SR/NA)

Produktkenndaten:
Wasseranspruch 14-15 % entspricht 3,5-3,8 l / 25 kg
Wasseraufnahmekoeffizient w24 < 0,1 kg/(m h )
Wasserdampfdiffusion  < 200
Druckfestigkeit (28 d) ca. 20 N/mm²
Frischmörtelrohdichte ca. 1,9 kg/l
Konsistenz Spachtelfähig

Verbrauch:
ca. 0,1 kg / Meter Bohrlochreihe

Angeb. Fabr.: '..........................................................'
Menge: 20,000 m

#### Abschnitt 2.5 Innenabdichtung

**2.5.10 Untergrundverfestigung und Grundierung Abdichtungsbereich**
Abzudichtenden Untergrund gemäß Herstellerangaben mit lösemittelfreiem,
verfestigendem Verkieselungskonzentrat, 1:1 mit Wasser verdünnt, grundieren.
Pfützenbildung ist zu vermeiden.

Grundierung vollsatt auf den vorbereiteten Untergrund auftragen. Stark saugfähige Untergründe bei Bedarf mit Wasser vornässen.
Materialüberschüsse umgehend entfernen.

Grundierung nicht auftrocknen lassen, bei größeren Flächen abschnittsweise vorgehen.
Nachfolgende Schichten frisch in frisch innerhalb
der Reaktionszeit ausführen.

Produkteigenschaften:
- Festigend
- Porenverengend
- Wasserabweisend
- Mauersalzhemmend
- Verbessert die Haftung, Abrieb- und Oberflächenfestigkeit
- Erhöht die Beständigkeit gegen chemischen Angriff

Produktkenndaten:
- Dichte (20 °C) ca. 1,15 g/cm
- Verfestigung = 5 N/mm²
- Wasserabweisung w < 0,5 kg/(m²*h )
- Wasserdampfdurchlässigkeit > 90 %
- Aussehen / Farbton Farblos bis gelbstichig
- pH-Wert ca. 11

Verbrauch:
ca. 0,1-0,3 kg/m²

Angeb. Fabr.: '..........................................................'
Menge: 15,000 m²

**2.5.20 Haftbrücke und Zwischenabdichtung**
Haftbrücke und Zwischenabdichtung aus einer hoch sulfatbeständigen,
reaktiv abbindenden, mineralischen Dichtungsschlämme
auf die vorbeschriebene Grundierung aus
verfestigendem Verkieselungskonzentrat frisch in frisch
fachgerecht auftragen.

Produkteigenschaften:
- Emissionsarm
- Druckwasserdicht
- Hoher Sulfatwiderstand und niedrig wirksamer Alkaligehalt (SR/NA)
- Sehr gute Haftung zum Untergrund
- Wasserdampfdiffusionsoffen

Produktkenndaten:
- Wasseranspruch 20-21 % entspricht ca. 5,0 l / 25 kg
- Wasseraufnahmekoeffizient w24 < 0,1 kg/(m h )
- Wasserdampfdiffusionswiderstand  < 200
- Biegezugfestigkeit (28 d) ca. 6 N/mm²
- Druckfestigkeit (28 d) ca. 30 N/mm²

Verbrauch:
ca. 1,6 kg/m²/mm Schichtdicke

Angeb. Fabr.: '..........................................................'
Menge: 15,000 m²

**2.5.30 Verfüllung Nut am Wand-Sohlen-Anschluss**
Verfüllen der Nut zwischen Bodenplatte und aufgehender Wand mit schwindkompensiertem,
schnellabbindendem,
spannungsarm und rissfrei erhärtendem,
standfestem,
sulfatwiderstandsfähigem und
wasserundurchlässigem
mineralischem Mörtel
nach DIN EN 1504-3 R3, auf
vorbereitetem, mattfeuchtem Untergrund.

Verbrauch Nutverschluss ca. 3,0 kg/m

Angeb. Fabr.: '..........................................................'
Menge: 20,000 m

**2.5.40 Untergrundegalisierung und Fehlstellenausgleich**
Offene Fugen sowie Fehlstellen oder Ausbrüche > 5 mm
mit einem mineralischen,,
wasserdichten Mörtel gemäß
Vorposition verschließen.

Produkteigenschaften:
Spannungsarm und rissfrei erhärtend
Sehr gute Haftung zum Untergrund
Schichtdicke einlagig bis 50 mm
Hoher Sulfatwiderstand und niedrig wirksamer Alkaligehalt (SR/NA)

Produktkenndaten:
Wasseranspruch 14-15 % entspricht 3,5-3,8 l / 25 kg
Wasseraufnahmekoeffizient w24 < 0,1 kg/(m h )
Wasserdampfdiffusion < 200
Druckfestigkeit (28 d) ca. 20 N/mm²
Frischmörtelrohdichte ca. 1,9 kg/l
Konsistenz Spachtelfähig

Verbrauch:
ca. 8,5 kg/m² bei 5 mm Schichtdicke

Angeb. Fabr.: '..........................................................'
Menge: 15,000 m²

**2.5.50 Mineralische Dichtungskehle**
Dichtungskehle am Boden-Wandanschluss und in allen Innenecken mit einem Radius
von ca. 4 bis 6 cm mit wasserdichtem, spannungsarmem und rissfrei erhärtendem,
mineralischem Mörtel wie in Vorpositionen beschrieben herstellen.

Produkteigenschaften:
- Spannungsarm und rissfrei erhärtend
- Gute Haftung zum Untergrund
- Schichtdicke einlagig bis 50 mm
- Hoher Sulfatwiderstand und niedrig wirksamer Alkaligehalt (SR/NA)

Produktkenndaten:
- Wasseranspruch 14-15 % entspricht 3,5-3,8 l / 25 kg
- Wasseraufnahmekoeffizient w24 < 0,1 kg/(m h )
- Wasserdampfdiffusion < 200
- Druckfestigkeit (28 d) ca. 20 N/mm²
- Frischmörtelrohdichte ca. 1,9 kg/l
- Konsistenz: Spachtelfähig

Verbrauch:
ca. 1,7 kg/m als Dichtungskehle

Angeb. Fabr.: '..........................................................'
Menge: 20,000 m

**2.5.60 Vertikale Innenecken mineralisch ausrunden**
In den vertikalen Innenecken Dichtungskehle mit einer Schenkellänge
von ca. 2 cm aus einem wasserdichtem,
spannungsarmen und rissfrei erhärtenden
mineralischen Mörtel herstellen.

Produkteigenschaften:
- Spannungsarm und rissfrei erhärtend
- Gute Haftung zum Untergrund
- Schichtdicke einlagig bis 50 mm
- Hoher Sulfatwiderstand und niedrig wirksamer Alkaligehalt (SR/NA)

Produktkenndaten:
- Wasseranspruch 14-15 % entspricht 3,5-3,8 l / 25 kg
- Wasseraufnahmekoeffizient w24 < 0,1 kg/(m h )
- Wasserdampfdiffusion < 200
- Druckfestigkeit (28 d) ca. 20 N/mm²
- Frischmörtelrohdichte ca. 1,9 kg/l
- Konsistenz: Spachtelfähig

Verbrauch:
ca. 0,7 kg/m als Dichtungskehle mit 2 cm Schenkellänge
Menge: 10,000 m

**2.5.70 Innenabdichtung bei W1-E**
Innenabdichtung auf die abzudichtenden Flächen gemäß der Wassereinwirkungsklasse W1-E "Bodenfeuchte
und nicht drückendes Wasser",
aus einer zweikomponentigen, reaktiv
abbindenden, rissüberbrückenden,
mineralischen
Dickbeschichtung
fachgerecht herstellen.
Abdichtung von definierter OK Innenabdichtung bis auf die Bodenplatte (Überlappung > 20 cm) führen.
Bei einbindenden Wänden ist die Abdichtung
> 50 cm überlappend auf die Innenwand zu führen.
Mindesttrockenschichtdicke 2 mm.

Produktkenndaten:
- Wasserundurchlässigkeit geprüft bis 8 m Wassersäule
- Rissüberbrückungsfähigkeit > 3 mm
- Wasserdampfdiffusionswiderstandszahl = 1755
- 1 bar druckwasserdicht nach 18 Std. (bei 5°C und 90% r.F.)
- Radondicht

Verbrauch:
ca. 2,2 kg/m² bei 2 mm Trockenschichtdicke

Angeb. Fabr.: '..........................................................'
Menge: 15,000 m²

#### Abschnitt 2.6 Innendämmsystem mit Blähglasgranulat

**2.6.10 Blähglasgranulat-Innendämmplatten 25mm**
Liefern und fachgerechtes Einbauen von Blähglasgranulat-Innendämmplatten gemäß Hersteller-Verarbeitungsanleitung
fachgerecht einbauen. Platten vollflächig mit einem Zahnspachtel (mind. 8 mm Kammbetthöhe) auf die Klimaplatte aufkämmen,
Platten an die Wand pressen
und einschwimmen. Es ist sicherzustellen, dass die Klimaplatten
dicht aneinander stoßen.
Anschließend die Plattenstöße und Fläche mit entsprechendem Systemkleber nach Herstellerangabe flächenbündig anstrichfertig abspachteln.

Eigenschaften:
- Abmessungen: ca. 1,20 m x 0,80 m x 2,5 cm
- Wärmeleitfähigkeit: ca. 0,086 W/mK (Messwert)
- Diffusionswiderstand: µ= 7 – 12
- Rohdichte: 340 kg/m³
- Brandverhalten: B1 (DIN 4102)

Das anstrichfertige planspachteln der Plattenstöße, gemäß Herstellerangabe
mit systemzugehöriger Klebespachtelmasse gehört zum Leistungsumfang dieser Position
und ist entsprechend mit einzukalkulieren.

Beispielfabrikat:
ERFURT-KlimaTec Klimaplatten KP 2500+ PRO
ERFURT-Systemkleber SR 6 PR

Angeb. Fabr.: '..........................................................'
Menge: 35,000 m²

**2.6.20 Sturz- und Laibungdämmsplatten 10mm**
Liefern und fachgerechtes Einbauen systemeigener Blähglasperlit-Laibungsplatten
im Bereich einbindender und flankierender
Bauteile wie Fenster-, Türlaibungen und
Sturzbereichen.
Menge: 12,000 m

**2.6.30 Keildämmplatten Decken- und Innenwandflanken**
Liefern und fachgerechtes Einbauen systemeigener Blähglasperlit-Keilplatten zur Kompensation
von Wärmebrückeneffekten in Decken- und Wandanschlussbereichen sowie
im Bereich einbindender und flankierender Bauteile wie Fenster-, Türlaibungen und
Stürze.
Menge: 22,000 m

**2.6.40 Zulage Schnitte**
Zulage zu vorbeschriebener Innendämmung für das fachgerechte zuschneiden
und anarbeiten im Bereich angrenzender
Bauteile, Systemränder und Öffnungen.
Menge: 10,000 m

**2.6.50 Entkopplung zu angrenzenden Bauteilen**
Zur akustischen Entkopplung und zur Vermeidung von Spannungsrissen ist umlaufend
an Wänden, Decken und Boden
sowie allen sonstigen
beweglichen Bauteilen ein
entsprechend systemzugehöriges Entkopplungsband
zu liefern und fachgerecht gemäß
Verearbeitungsvorschrift des
Herstellers anzubringen.
Menge: 30,000 m

**2.6.60 Luftdichter Anschluss an angrenzende Bauteile**
Herstellung der luftdichten Anschlüsse an Fenster-,
Türrahmen, etc., fachgerecht mittels
einseitig selbstklebendem,
vorkomprimierten,
elastischen, weichmacherfreien,
geschlossenzelligen Schaumstoffdichtungsband.

Produkteigenschaften:
- Luftdicht, entspricht den Vorgaben der DIN 41078-7, der RAL-gütegesicherten Fenstermontage
- Erfüllt die Anforderungen der DIN 18542 für Beanspruchungsgruppe GB R
- Luftdurchlässigkeit: a-Wert < 0,1 m¦/(h*m*(daPa)2*3)

Verbrauch:
1,1 m/m
Menge: 18,000 m

#### Abschnitt 2.7 Innenanstrich

**2.7.10 Grund- und Schlussanstrich PGI NAK2**
Liefern und Auftragen eines zweifachen Anstrichsystems auf vorbereiteten Wandflächen
mit systemeigener, rissüberbrückender,
wasserdampfoffener,
kapillaraktiver und
weichmacherfreier Dispersionssilikatfarbe als
Grund- und Schlussbeschichtung durch
Streichen, Rollen oder Spritzen.

Eigenschaften:
- Hoch wasserdampfdurchlässig
- schimmelpilzhemmend
- lösemittel- und weichmacherfrei
- Deckvermögen 1
- Nassabriebklasse 2 (scheuerbeständig)
- Kontrastverhältnis 1 bei 6m² / ltr.

Farbton der Preisgruppe I.

Produktkenndaten:
- Dichte (20 °C) 1,48 kg/l
- Wasserdampfdurchlässigkeit s < 0,01 m
- Maximale Korngröße: fein (<100)

Verbrauch:
ca. 0,15 l/m² je Arbeitsgang

Angeb. Fabr.: '..........................................................'
Menge: 150,000 m²

**2.7.20 Zulage Laibungen und Stürze**
Zulage zu vorbeschriebenem Anstrich für die Ausführung im Bereich der Stürze, Nieschen und
Laibungen.

Laibungstiefe ca. 300 mm
Menge: 20,000 m

**2.7.30 Zulage Farbton Preisgruppe II**
Zulage zu vorbeschriebenem Anstrich für das abtönen im Farbton der Preisgruppe II.
Menge: 150,000 m²

**2.7.40 Zulage Farbton Preisgruppe III**
*** Bedarfsposition ohne GB
Zulage zu vorbeschriebenem Anstrich für das abtönen im Farbton der Preisgruppe III.
Menge: 150,000 m²

**2.7.50 Dauerelastische Anschlussfugen**
Liefern und Herstellen der Anschlussfugen an angrenzende und einbindende Bauteile mit
entsprechend überstreichbarem Acrylat.

Angeb. Fabr.: '...........................................................'
Menge: 60,000 m

#### Abschnitt 2.8 Bodenbelag

**2.8.10 Estrich am Wandanschluss ergänzen**
Zementestrich an den Mauerwerksanschlüssen mit artgleichem Estrichmörtel  einschließlich Trennfolie, Wärmedämmung,
Randstreifen, etc. fachgerecht
ergänzen.

Verarbeitung gemäß Herstellerangabe.
Der ursprünglich vorhandene
Aufbau ist wieder herzustellen.

Produkteigenschaften:
Hohe mechanische Widerstandsfähigkeit
Frost-Tausalzbeständig
Besonders schwindarm
Maschinenverarbeitbar

Produktkenndaten:
Wasseranspruch ca. 7,5 % entspricht 1,9 l/25 kg
Ableitwiderstand 7 x 10 Ohm
Verschleißwiderstand A9
Biegezugfestigkeit 28 d: = 8,0 N/mm²
Frischmörtelrohdichte ca. 2,2 kg/dm

Verbrauch:
ca. 2,0 kg/m²/mm Schichtdicke,
bzw. ca. 2,0 kg/dm
Menge: 20,000 m

**2.8.20 Untergrund schleifen und reinigen**
Gesamte Bodenfläche mit entsprechendem Gerät schleifen und anschließend gründlich
absaugen und reinigen zur
Erzielung eines festen, trockenen und
sauberen Untergrunds.
Die Verlegefläche muss frei von
Stoffen sein, die die Haftung beeinträchtigen.
Menge: 50,000 m²

**2.8.30 Grundierung**
Vorstrich für saugfähige Estriche und mineralische Untergründe im Innenbereich liefern
und fachgerecht mittels
entsprechender Walze gleichmäßig dünn auf den
Untergrund
auftragen und trocknen lassen, bis die
Grundierung fast klebefrei ist.
Pfützenbildung vermeiden.
Dispersionsgrundierung geeignet für Zement- und Calciumsulfatestriche, Betonböden,
Fertigteilestriche
oder Spachtelmasse auf Spachtelmasse.

Beispielfabrikat:
"JOKA JK 01 Gebrauchsfertige Dispersionsgrundierung"

Angeb. Fabr.: '..........................................................'
Menge: 50,000 m²

**2.8.40 Ausgleichsspachtelung bis 10mm**
Herstellen einer glatten, ebenen und tragfesten Verlegefläche zur Aufnahme und Verklebung des
in Folgeposition beschriebenen Designbelags mit spannungsarmer, selbstverlaufender,
stuhlrollenfester, schleifbarer, kunststoffvergüteter
und pumpfähiger
Zementspachtelmasse nach DIN EN 13813.
Spachtelmasse liefern und in der erforderlichen
Schichtdicke zwischen 1 und 8 mm in
Rakeltechnik auf dem
in den Vorpositionen beschriebenen
Untergrund gemäß Hersteller-Verlegeanleitung fachgerecht aufbringen und glätten.

Beispielfabrikat:
"JOKA JK 10 SPACHTELMASSE zementär"

Angeb. Fabr.: '..........................................................'
Menge: 50,000 m²

**2.8.50 Zulage 1mm Mehrstärke**
*** Bedarfsposition mit GB
Zulage zu vorbeschriebener Ausgleichsspachtelung
für 1 mm/m² Mehrstärke.
Menge: 50,000 m²

**2.8.60 PVC-Designbelag 2mm verklebt verlegt**
Bodenbelag als heterogener Plankenbelag aus PVC nach
DIN EN ISO 10582, zur Verlegung im trockenen
Innenbereich, liefern und
einschließlich entsprechendem Systemklebstoff
gemäß Herstellerangaben fachgerecht
vollflächig verklebt verlegen.

Material:
- Heterogener Plankenbelag gemäß DIN EN ISO 10582
- Trägermaterial PVC 1,6 mm
- Transparente Nutztschicht mit PU-Vergütung 0,4 mm
- Gesamtstärke 2,0 mm,
- Umlaufende Microfase.
- Abmessungen 1219,2 x 184,2 x 2,0 mm

Eigenschaften:
- Phthalatfreiheit.
- Belag zur vollflächigen Verklebung.
- Nutzungsklasse gemäß ISO 10874 (23 / 32)
- Brandverhalten gemäß EN 13501-1 (Bfl-s1)
- Rutschhemmung gemäß DIN 51130 (R10)
- Geeignet für Warmwasser-Fußbodenheizungen
- Stuhlrolleneignung gemäß EN 425 (Stuhlrollen Typ W)

Designbelag vollflächig mit dem vorhandenen
Untergrund mittels systemeigenem
Nassbett-Dispersionsklebstoff verkleben.
Klebstoffverbrauch bei Zahnung A2 ca. 320 g/m².

Beispielfabrikat:
"JOKA Designböden 340, Dekor 2854 Fresh Oak"
"JOKA JK 26 Nassbett-Dispersionsklebstoff"

Angeb. Fabr.: '..........................................................'
Menge: 50,000 m²

**2.8.70 Sockelleisten 15x50mm geklebt**
Sockelleisten passend zu vorbeschriebenem
Bodenbelag,
- Abmessungen ca. 15 x 50 mm
- Material Holzwerkstoff
- Montage geklebt
- Farbton Oberfläche weiß

liefern und inklusive entsprechendem Montagekleber
nach Herstellerangabe sowie
Zuschnitt- und
Anpassarbeiten in fertiger Arbeit
fachgerecht einbauen.
Menge: 30,000 m

**2.8.80 Bodenübergangsprofil Al 40mm**
Bodenübergangsprofil aus Aluminium,

- Profilbreite: 40 mm
- Material: Aluminium EN AW 6063, gelocht
- Befestigung: mittig versenkt gebohrt
- Montageart: Schraubbefestigung

liefern und inklusive farblich passender
Befestigungsmittel sowie
Zuschnitt- und
Anpassarbeiten in fertiger Arbeit unter Beachtung der
Anwendungs- und Verarbeitungshinweise
des Herstellers fachgerecht einbauen.
Menge: 3,000 m

**2.8.90 Bodenabschlussprofill Al 18x3mm**
Bodenabschlussprofil aus Aluminium, für
Belagsstärke 2 mm, zur Anschlussausbildung im
Bereich bodentiefer Fensterelemente,

- Abmessungen B x H: 18 x 3 mm
- Material: Aluminium EN AW 6063, gelocht
- Befestigung: versenkt gebohrt
- Montageart: Schraubbefestigung

liefern und inklusive Befestigungsmittel sowie
Zuschnitt- und
Anpassarbeiten in fertiger Arbeit fachgerecht
einbauen.
Menge: 5,000 m

### Bereich 3 REGIE

#### Abschnitt 3.1 Stundenlohnarbeiten

*Hinweis*
Hinweis Stundenlohnarbeiten

Die Stundenlohnarbeiten sind nur auf besondere Anordnung der Bauüberwachung auszuführen.

Über jegliche Stundenlohnarbeiten hat der Bieter einen Stundenrapport (inkl. Ort, Datum, ausgeführter Tätigkeit, Personenbezeichnung, etc.) zu führen und dem Bauherrn bzw. der Bauüberwachung unaufgefordert zu übermitteln.

Die Stundenlohnarbeiten sind zur Durchführung folgender Leistungen:

Erklärung des Bieters:

Ich/Wir erkläre(n) hiermit, dass die von mir/uns angebotenen Stundenverrechnungssätze unter Beachtung der preisrechtlichen Vorschriften ermittelt wurden und unabhängig von der Anzahl der abgerechneten Stunden gelten.

......................................................................................................
(Ort, Datum)

......................................................................................................
(Firmenstempel, Unterschrift des Bieters)

**3.1.10 Meister**
*** Stundenlohnarbeiten
*** Bedarfsposition ohne GB
Stunden eines Meisters, einschließlich aller Zuschläge.
Menge: 2,000 Std

**3.1.20 Facharbeiter**
*** Stundenlohnarbeiten
*** Bedarfsposition mit GB
Stunden eines Facharbeiters, einschließlich aller Zuschläge.
Menge: 8,000 Std

**3.1.30 Helfer**
*** Stundenlohnarbeiten
*** Bedarfsposition mit GB
Stunden eines Helfers, einschließlich aller Zuschläge.
Menge: 8,000 Std
